# Stadthaus 3
Angebotsaufforderung (GAEB DA XML 3.3, DA83)
Projekt: 2601
Währung: EUR
Erstellt mit: GXML Toolbox V3.3 R20220330, ORCA AVA 27 27.00.00, 06.05.2026

## Allgemeine Vorbemerkungen
Allgemeine Vorbemerkungen

1. Baubeschreibung

Im Stadthaus 3 erfolgt eine Sanierung der Räume und der Dachflächen.
Im Bereich der Flure werden neue Raumtüren eingebaut und im dem Zuge Bodenbeläge erneuert.
Im Dachgeschoss wurde schadstoffhaltiger Trockenestrich demontiert und in den Flächen neuer Gussasphalt eingebracht.

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
Straßenseite

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
Hofseite

2. Baustelleneinrichtung

Lager-, Arbeits- und Containerplätze können in Absprache mit der Bauleitung auf dem Gelände eingerichtet werden.
Die Straße vor dem Gebäude ist von Baustelleneinrichtung frei zu halten, lediglich Schuttcontainer können kurzzeitig auf der Fahrbahn, direkt am Gehweg, abgestellt werden.

3. Baubesprechungen

Das gleichzeitige Zusammenwirken unterschiedlicher Gewerke erfordert Absprachen mit der Bauleitung.
Um eine termingerechte Abwicklung zu gewährleisten, wird vom Auftraggeber während der Bauzeit eine wöchentliche Baubesprechung durchgeführt, an der der
Auftragnehmer bzw, eine von ihm autorisierte Person teilzunehmen hat.

4. Gerüst

Äußere Fassadengerüste werden aufgestellt.
Innere Hilfsgerüste sind in die Einheitspreis einzukalkulieren.

5. Produktdatenblätter

Von allen Materialien sind Produktdatenblätter und Zulassungen als Bestandsunterlagen zu liefern.

6. Anlagenverzeichnis

- Lageplan
- Grundriße
- Schnitte

7. Leistungsbereiche

DIN 18363 Maler- und Lackierar´beiten

## Zusätzliche Vorbemerkungen
Zusätzliche Vorbemerkungen

1. Der Bieter hat vor Angebotsabgabe eine
Ortsbesichtigung vorzunehmen.
Nachforderungen, die aus
Unkenntnis der Gegebenheiten resultieren, werden nicht anerkannt.
Parken auf der Baustelle ist verboten, der AG ist nicht verpflichtet Parkplätze zur Verfügung zu stellen.
Die entsprechenden "Mehraufwendungen" beim Transport usw. sind einzukalkulieren. Behinderungen im Bauablauf
können auftreten, diese berechtigen nicht zu Stellung von Forderungen jeglicher Art. Materiallager auf der Baustelle nur nach Absprache mit der Bauleitung!
Zur Angebotsabgabe können weitere planerische Unterlagen beim Auftraggeber eingesehen werden.

2. Alle Arbeiten sind vollständig und sauber zu erbringen, d.h., die Lieferung aller Materialien einschl. Bauhilfsstoffe, Transporte, saubere und
fachgerechte Herstellung sowie Räumung und Reinigung der Baustelle von eigenen Materialien und Verpackungen
hat TÄGLICH zu erfolgen.

3. Aufenthalts-, Materiallagerräume werden
vom Auftraggeber nicht zur Verfügung gestellt.

4. Ausführungs- und  Detailfragen sind  vor Vergabe zu klären.

5. Die angebotenen Leistungen verstehen sich einschl. aller Vor- und Nebenarbeiten, auch wenn diese im LV nicht näher beschrieben sind.

6. Der Auftragnehmer (AN) hat seine Materialien und fertig gestellten Arbeiten vor Witterungseinflüssen und Verschmutzungen, auch durch andere Unternehmer bis zur
Abnahme zu schützen.

7. Für Nachträge gelten immer die Bedingungen des Hauptauftrages

8. Der Auftragnehmer hat für seinen Leistungsbereich erforderliche Anmeldungen, Anträge, Abnahmen und Genehmigungen bei den jeweils zuständigen Behörden für
den Auftraggeber kostenlos, termingerecht und eigenverantwortlich zu veranlassen.

9. Die für sein Gewerk erforderliche / geforderte Bauleitung hat der Auftragnehmer entsprechend zu stellen.

10. Folgende L istungen sind ebenfalls in den
Einheitspreisen des Angebotes einzurechnen:
- Bei Bedarf sind Spitzen, durch erhöhten
Personaleinsatz, binnen max. 3 Tagen und solange erforderlich abzudecken.

11. Alle Preise verstehen sich grundsätzlich als Komplettpreis, also inkl. Lieferung, Montage, Montagezubehör,  sofern nicht ausdrücklich anders beschrieben.

12. Sofern der Bieter Bedenken gegen die Art und Beschaffenheit der ausgeschriebenen Materialien und Baustoffe hat, sind diese dem Auftraggeber unverzüglich mitzuteilen. Hinweise nach Auftragserteilung, die
Mehrkosten herbeiführen, werden nicht akzeptiert und gehen zu Lasten des AN.

13. Maßgebend für die Ausführung der Leistungen sind die anerkannten Regeln der Technik und die Bestimmungen der VOB, in der bei Auftragsvergabe gültigen Fassung.

14. Es sind grundsätzlich nur Bauteile und Baustoffe mit bauaufsichtliche Zulassung zu verwenden. Gültige bauaufsichtliche Zulassungen und gültige Konformitätsnachweis sind 1-fach zu liefern.
Nachweise sind vor dem Einbau bei der Bauleitung einzureichen.

15. Die in diesem Leistungsverzeichnis ausgeschriebenen Leistungen sind unter Berücksichtigung des Bauablaufes,
der technologischen Erfordernisse etc. und nach Angabe der Bauleitung abschnittsweise zu erbringen.

16. Das Gebäude wird im Außenbereich mit einem Fassadengerüst eingerüsten.
Innere Arbeitsgerüste sind in die EP einzukalkulieren.

17. Baustelleneinrichtung
Lager-, Arbeits- und Containerplätze können in Absprache mit dem Bauherren auf dem Gelände der eingerichtet werden.

18. Baubesprechungen
Um eine termingerechte Abwicklung zu gewährleisten, wird vom Auftraggeber während der Bauzeit eine
wöchentliche Baubesprechung durchgeführt, an der der Auftragnehmer bzw, eine von ihm autorisierte Person teilzunehmen hat.

19. Produktdatenblätter
Von allen Materialien sind Produktdatenblätter und
Zulassungen als Bestandsunterlagen zu liefern.
Eigene Baustellenabfälle sind eigenverantwortlich zu entsorgen.
Die fachgerechte Entsorgung der Materialien ist durch
Wiegescheine / Entsorgungsnachweise lückenlos zu
belegen.
Nach Beendigung des Bauvorhabens sind ist eine Dokumentation
der erbrachten Leistungen zu ergeben.
Ausführung der Dokumentation: 1 x Schriftlich als Übergabeordner, 1x auf Datenträger

20. Bemusterung
Muster sämtlicher  zur Oberflächengestaltung ausgeschriebenen Materialien
des Leistungsverzeichnisses sind vor Bestellung/Ausführung der Bauleitung
vorzulegen.

## Zusätzliche technische Vorschriften
Zusätzliche technische Vorschriften

1.  Allgemeine Hinweise

Sofern in den Leistungs-Positionen die Vorgänge
"Herstellen", "Liefern", "Einbauen" nicht gesondert beschrieben sind, gelten diese Vorgänge unter Zugrundelegung der allgemeinen anerkannten Regeln der
Technik, der gesetzlichen und behördlichen Bestimmungen und Ausführungsbestimmungen nach den DIN-Normen der
ATV-VOB, Teil C, als beschrieben.

Grundlage der Leistungsbeschreibung sind die Ausführungspläne

2.  Berücksichtigung bei der Kalkulation

Vor Arbeitsbeginn hat der Auftragnehmer rechtzeitig die
Arbeitsbedingungen auf der Baustelle zu überprüfen.

3.  Nachweisarbeiten

Die Nachweisarbeiten sind reine Annahmen. Auf die Ausführung besteht seitens des Auftragnehmers kein
Anspruch. (Polierstundenanteil nach VOB, Teil B, § 15).

Nachweisarbeiten erfolgen nur nach Abstimmung mit der Bauleitung. Tagelohnarbeiten sind täglich der
Bauleitung zur Kontrolle und Unterzeichnung vorzulegen.
Nicht innerhalb von drei Tagen vorgelegte Nachweise
werden nicht anerkannt.

Dem Angebot liegen die in den Positionen aufgeführten
Arbeitslöhne zugrunde, die auch bei Regiearbeiten
vergütet werden.

4. Ausführungsfristen
Ausführung: Sofort nach Auftragsvergabe

Ausführungsende: 30. August 2026
Ausführungsdauer: 60 Arbeitstage

## 34 Maler- und Lackiererarbeiten - Beschichtungen

### Titel 01 Baustelleneinrichtung

*Hinweis: Baustelleneinrichtung*
Die allgemeine Baustelleneinrichtung für Leistungen des Bieters ist gem. VOB/B als Nebenleistung in die Einheitspreise einzurechnen. Hierzu gehören auch:

- Lager- und Arbeitsplätze
- Kommunikationseinrichtungen
- Tages- und Wohnunterkünfte
- Lagerräume, Werkstätten, Magazine, Unterstelleinrichtungen
- Maschinen und Geräte
- Gerüste bis 3,50 m lichte Raumhöhe
- Schutzabdeckungen von Fußböden, Sanitärobjekten, Fenster

**01.1 Gerüst innen Treppen**
Treppenräume einrüsten für eigene Malerarbeiten an Wänden und Decken vom Erdgeschoss, Obergeschoss 1, Obergeschoss 2 und zum Dachgeschoss.
Zweiläufige Treppen mit Zwischenpodest
Montage, Vorhaltung für die eigenen Arbeiten und Abbau.
Die Treppenräume werden nacheinander bearbeitet, so dass eine Treppe immer begehbar ist.

Grundfläche  : 3,25 x 4,20 m
Geschosshöhen : 3,30 bis 3,50 m
Höhe insgesamt : 13,50 m
Menge: 2,000 St

**01.2 Fenster schützen abkleben**
Schutzabdeckung von neuen Fenstern und Türen, innen einschließlich Abkleben, Unterhaltung und späterer Beseitigung/Entsorgung.

Abdeckung bestehend aus selbstklebender Folie
Menge: 700,000 m²

### Titel 02 Wände

*Hinweis: Flure Hauptgebäude*

**02.1 Untergrundvorbehandlung**
Untergrund auf Eignung, Trag- und Haftfähigkeit prüfen. Lose Teile alter Spachtelmasse Stärke ca. 5 mm entfernen,
alte Silikon-Kleberrückstände Durchmesser bis 50 mm entfernen und entsorgen.

Bereiche : Flure
Arbeitshöhe : bis 3,00 m
Menge: 1450,000 m²

**02.2 Untergrund reinigen**
Untergrund reinigen und ggf. für nachfolgend beschriebenen Anstrich aufrauhen, Verunreinigungen,
Trennmittelrückstände oder mehlende Schichten mechanisch entfernen und abfegen.
Menge: 1450,000 m²

**02.3 Tiefgrund für stark sandende Untergründe**
Tiefgrund / Putzverfestiger auf stark sandenden Untergrund gleichmäßig, bis zur Sättigung tränken nach Herstellervorschrift zur Verfestigung und Regulierung des Saugverhaltens auftragen, vor der Spachtelung
Menge: 1450,000 m²

**02.4 Fleckspachteln bis 30%**
Untergrundschäden und Unebenheiten in Wandputz mit kunstharzvergüteter Gipsspachtelmasse spachteln. Ausführung als Fleckspachtelung bis ca. 30% der Untergrundfläche, Stärke je Arbeitsgang bis 6 mm
Menge: 1450,000 m²

**02.5 Spachtelung 100%**
Spachtelung mit tapezier- und beschichtungsfähiger Handspachtelung auf Wandflächen im Innenbereich mit einer  auf unebenen, rauen Untergründen, die stärker gefüllt werden müssen geeigneten mineralischen Spachtelmasse, welche einsetzbar auf tragfähigen Untergründen ist, z. B. Innenputz (Druckfestigkeitskategorie CS II/CS III/CS IV und B1-B7), Beton, Gipskarton, intakten Dispersionsfarbenanstrichen sowie beschichtetem Glasgewebe, Schichtdicke je Arbeitsgang bis zu 6 mm.
Flächenanteil bis 100% für nachfolgendes Bekleben mit Glasgewebe
Menge: 750,000 m²

**02.6 Grundanstrich / Tiefgrund**
Grundierung der gesamten Fläche mit Tiefgrund nach der Spachtelung, vor Anstrich
Menge: 1450,000 m²

**02.7 Glasgewebe verkleben**
Lieferung und Verklebung von Glasgewebe mit zugelassenem Gewebekleber, faltenfrei auf Stoß verkleben

Glasgewebe : klassische Struktur für Objektbereich
  hohe Nassstabilität, schadstoffgeprüft
  nach ÖkoTex Standard 100
Menge: 1450,000 m²

**02.8 Anstrich Dispersion altweiß, Klasse 1, SM**
Zwischen- und Schlußbeschichtung des vor in vollem Wortlaut beschriebenen Glasgewebe mit einer Innendispersionsfarbe, für gut reinigungsfähige Wandanstriche, die erhöhten Belastungen ausgesetzt sind. Lösemittel- und weichmacherfrei nach VDL-Richtlinie 01, strapazierfähig, lange Offenzeit, desinfektionsmittelbeständig, wasserdampfdiffusionsfähig.
Als zweimaliger Anstrich in Grund- und Schlussbeschichtung

Untergrund : Glasgewebe
Nassabrieb : R-Klasse 1
Farbton : altweiß seidenmatt
Deckvermögen : H10-Klasse 2 bei 7 m²/l
Menge: 1450,000 m²

*Hinweis: Büros*
Die Büros werden mit Brüstungs-Kabelkanälen ausgesattet. Die Reihenfolge der Gewerke ist wie folgt:

1. Tapezieren
2. Montage Brüstungskanal ELT
3. Anstrich

Die neuen Wandwinkel der abgehängten Decke sind bereits montiert. Der obere Abschluss der Tapeten und der Anstricharbeiten ist enstprechend sorgfältig auszuführen.

Bei den alten Bestandsbüros handelt es sich um verputzte Mauerwerkswände

**02.9 Tapeten Raufaser entfernen**
Tapeten aus Raufaser mit mehrlagigem Anstrich einschließlich Kleisterresten restlos entfernen und nach Vorschrift entsorgen
Menge: 6240,000 m²

**02.10 Tapeten Glasfaser entfernen**
Tapeten aus Glasgewebe mit mehrlagigem Anstrich einschließlich Kleisterresten restlos entfernen und nach Vorschrift entsorgen
Menge: 200,000 m²

**02.11 Untergrundvorbehandlung**
Untergrundvorbehandlung: Untergrund auf Eignung, Trag- sowie Haftfähigkeit prüfen. Fläche säubern.
Menge: 6440,000 m²

**02.12 Tiefgrund für stark sandende Untergründe**
Tiefgrund / Putzverfestiger auf stark sandenden Untergrund gleichmäßig und einmalig satt nach Herstellervorschrift zur Verfestigung und Regulierung des Saugverhaltens auftragen, vor der Spachtelung
Menge: 6440,000 m²

**02.13 Untergrundvorbereitung, Fleckspachteln bis 30%**
Untergrundschäden und Unebenheiten in Wandputz mit kunstharzvergüteter Gipsspachtelmasse spachteln. Ausführung als Fleckspachtelung bis ca. 30% der Untergrundfläche, Stärke je Arbeitsgang bis 6 mm
Menge: 6440,000 m²

**02.14 Anspachteln unter Fensterbänken**
Unterseite der neu eingebauten Fensterbänke anspachteln, Höhe bis zu 50 mm
Menge: 250,000 m

**02.15 Fluatieren von Nachputzstellen**
Fluatieren von Nachputzstellen in Einzelflächen bis zur nächsten Bauteilabgrenzung, zwei Mal

Situationen:
- Es wurden neue Stahlzargen eingebaut und angeputzt, hier sind rundum ca. 5 bis 40 cm breite Anputzflächen entstanden.
- Kleinflächen von ehemaligen Elektrounterverteilungen zugemauert und beigeputzt
- Kabelschlitze
Menge: 500,000 m²

**02.16 Grundieren Haftgrund**
Grundierung der Nachputzstellen mit Haftgrund
Menge: 500,000 m²

**02.17 Grundieren Tiefgrund**
Grundierung der gesamten Fläche mit Tiefgrund nach der Spachtelung, vor Raufasertapete
Menge: 6440,000 m²

**02.18 Tapezieren Raufaser**
Raufaser tapezieren für nachfolgenden Dispersionsfarbanstrich.
Vorkleistern, Raufaser auf Stoß nahtlos und faltenfrei mit Spezialkleister verkleben einschließlich Lieferung

Struktur Raufaser mittel
Menge: 6440,000 m²

**02.19 Anstrich Wände**
Zwischen- und Schlußbeschichtung der vor in vollem Wortlaut beschriebenen Raufasertapete mit einer Innendispersionsfarbe, für gut reinigungsfähige Wandanstriche, die erhöhten Belastungen ausgesetzt sind. Lösemittel- und weichmacherfrei nach VDL-Richtlinie 01, strapazierfähig, lange Offenzeit, desinfektionsmittelbeständig, wasserdampfdiffusionsfähig.
Als zweimaliger Anstrich in Grund- und Schlussbeschichtung

Untergrund : Glasgewebe
Nassabrieb : R-Klasse 1
Farbton : altweiß seidenmatt
Deckvermögen  : H10-Klasse 2 bei 7 m²/l
Menge: 6440,000 m²

**02.20 Fensterleibungen Anbauten**
Fensterleibungen in den Anbauten mit bestehendem Dispersionsnstrich zweifach mit der vor in vollem Wortlaut beschriebenen Innendispersionsfarbe überstreichen

Leibungstiefe : ca. 16 bis 18 cm
Menge: 190,000 m

**02.21 Mehraufwand Heizkörper**
die Heizkörper werden nicht demontiert, die Heizungsleitungen sind vor den Wänden verlegt und die Malerarbeiten, Tapezieren und Anstrich sind um die Heizkörper herum auszuführen. Die Tapeten sind zu schneiden, möglichst weit hinter die Heizkörper zu führen. Mehraufwand je Heizkörper und den dazugehörenen Leitungen, jeweils Vor- und Rücklauf
Menge: 200,000 St

*Hinweis: Trockenbauwände neu*

**02.22 Untergrundvorbehandlung**
Untergrund auf Eignung, Trag- und Haftfähigkeit prüfen

Bauteile : neue Trockenbauwände unverspachtelt
Menge: 460,000 m²

**02.23 Untergrund reinigen**
Untergrund reinigen und ggf. für nachfolgend beschriebenen Anstrich aufrauhen, Verunreinigungen,
Trennmittelrückstände oder mehlende Schichten mechanisch entfernen und abfegen.

Bauteile : neue Trockenbauwände unverspachtelt
Menge: 460,000 m²

**02.24 Eckschutzwinkel**
aus Aluminium, gleichschenklig, als Eckschoner auf Trockenbauwandecken und Abkastungen setzen, befestigen und einspachteln, Schenkellänge ca. 23,5 mm x 23,5 mm
Menge: 50,000 m

**02.25 Spachtelung Q2 Trockenbauwände**
Spachteln und Schleifen der neuen Trockenbauwände mit Fugen- und Flächenspachtel in der Qualitätsgüte Q2 zum nachfolgenden Tapezieren mit Raufaser,
Arbeitshöhe bis 3,00 m
Menge: 430,000 m²

**02.26 Zulage Spachtelung Q3**
Verspachtelung von Q2 auf Oberflächengüte Q3 in Feucht- räumen. Nachspachteln und Schleifen mit Fugen- und Wandspachtel unter Verwendung von Fugendeckstreifen

Wände in den WC oberhalb der Fliesen von 2,00 m Höhe bis unter Rasterdecke
Menge: 110,000 m²

**02.27 Zulage Tapezieren mit Vlies**
Vlieseinbettung (haarrissüberbrückend) in die vor in vollem Wortlaut beschriebene Spachtelung gemäß Verarbeiterrichtlinien und nach Trocknung die Flächen mit einer zweiten Schicht Spachtelmasse abporen.
Grundierung der gespachtelten Flächen, nass in feucht für nachfolgenden Anstrich

Eigenschaften : Flächengewicht 160 g/m²
  dimensionsstabil
  rissüberbrückend
  gute Untergrundabdeckung
  glatte Oberfläche
  ohne hochstehende Fasern
  schwer entflammbar B1
  leicht verarbeitbar
Menge: 110,000 m²

**02.28 Grundanstrich / Tiefgrund**
Grundierung der gesamten Fläche mit Tiefgrund.
Menge: 460,000 m²

**02.29 Erstanstrich Wände Polymerdispersion**
Erstbeschichtung von Gipskartonwänden mit einer Polymerdispersionsfarbe, seidenmatt, lösemittel- und weichmacherfrei nach VDL-Richtlinie 01, strapazierfähig, lange Offenzeit, gut reinigungsfähig, desinfektionsmittelbeständig,
wasserdampfdiffusionsfähig,
mit Grund- und Schlussbeschichtung

Untergrund : mineralisch
Nassabrieb : R-Klasse 1
Farbton : altweiß
Deckvermögen : Klasse 2 bei 7 m²/l
Menge: 460,000 m²

### Titel 03 Treppenhäuser

*Hinweis: Treppenhäuser*
Treppenräume vom Keller, Erdgeschoss, Obergeschoss 1, Obergeschoss 2 und zum Dachgeschoss.
Zweiläufige Treppen mit Zwischenpodest
Die Treppenräume werden nacheinander bearbeitet, so dass eine Treppe immer begehbar ist.
Die Wände und Untersichten der Treppenhäuser werden lediglich überarbeitet.
Grundlage ist ein alter Latexanstrich

**03.1 Untergrundvorbehandlung**
Untergrund auf Eignung, Trag- und Haftfähigkeit prüfen. Lose Teile alter Farben und Spachtelmasse entfernen.
Arbeitsgerüst in gesonderter Positon unter Baustelleinrichtung

Bereiche : Treppenhäuser innen
Arbeitshöhe : 2,30 bis 3,00 m Normalgeschoss
  bis 6,00 m im Dachgeschoss
Menge: 450,000 m²

**03.2 Untergrund reinigen**
Untergrund reinigen und für nachfolgend beschriebenen Anstrich anschleifen, aufrauhen, Verunreinigungen,
Trennmittelrückstände oder mehlende Schichten mechanisch entfernen und abfegen.
Menge: 450,000 m²

**03.3 Fleckspachteln**
Untergrundschäden und Unebenheiten in Wandputz mit kunstharzvergüteter Gipsspachtelmasse spachteln. Ausführung als Fleckspachtelung der Untergrundfläche, Stärke je Arbeitsgang bis 6 mm
Menge: 450,000 m²

**03.4 Grundanstrich / Tiefgrund**
Grundierung der gesamten Fläche mit Tiefgrund nach der Spachtelung, vor Anstrich
Menge: 450,000 m²

**03.5 Einfarbiges Absetzen von Bauteilen / linienförmig**
Einfarbiges Absetzen von Bauteilen in der vorgenannten Fläche mit dem Werkstoff der angrenzenden Bauteile. Die Position ist durch ein Zierprofil im Bestand bereits vorgegeben.

Absetzen von: Treppenhauswände horizontal geteilt
Höhe  : ca. 1,50 m
Farbton : mittel getönt oder glänzend
Menge: 140,000 m

**03.6 Anstrich Polymerdispersion altweiß**
*** Bezugsbeschreibung
Beschichtung von geputzten Mauerwerkswänden wie vor in vollem Wortlaut gespachtelt, mit einer Polymerdispersionsfarbe, seidenmatt, lösemittel- und weichmacherfrei nach VDL-Richtlinie 01, strapazierfähig, lange Offenzeit, gut reinigungsfähig, desinfektionsmittelbeständig,
wasserdampfdiffusionsfähig, Grund- und Schlussbeschichtung

Untergrund : mineralisch
Nassabrieb : R-Klasse 1
Farbton : altweiß
Deckvermögen : Klasse 2 bei 7 m²/l
Menge: 450,000 m²

**03.7 Zulage Anstrich Polymerdispersion mittel getönt**
*** wie Position 03.6
Zulage für farbig abgesetzte Fläche

Farbton : mittel getönt
Menge: 200,000 m²

**03.8 Unterseite Podeste und Treppenlauf**
*** wie Position 03.6
unter Decken, Podesten und Treppenlaufuntersichten sowie Treppenwangen
Menge: 130,000 m²

### Titel 04 Fensterleibungen Innendämmung

**04.1 Abbeizen**
alten Ölanstrich im Bereich der Fensterleibungen,
durch Abbeizen entfernen, Breite 10 bis 15 cm

Anzahl : ca. 75 Fenster
Höhe  : ca, 1,85 m
Breite  : 1,10 bis 2,25 m
Menge: 400,000 m

**04.2 Abfräsen**
Ölanstrich im Bereich der Fensterleibungen durch Abfräsen entfernen, Abmessungen und Anzahl der Fenster wie vor in vollem Wortlaut beschrieben
Menge: 100,000 m

**04.3 runde Leibungen aufspachteln**
Konvex gebogene Leibungen auffüllen, so dass ein ebener Untergrund zum vollflächigen Aufkleben der Calciumsilikatplatten entsteht.
Wölbung 10 bis 15 mm,
Leibungstiefe ca. 280 mm +/- 20 mm
Menge: 25,000 m

**04.4 Untergrundprüfung**
Aufwand für das Prüfen und Beurteilen des Untergrundes gemäß Verarbeitungsrichtlinien durch die ausführende Firma.
Menge: 1,000 St

**04.5 Untergrundvorbehandlung - nichttragfähige Altschichten**
Nichttragfähige Altputze sind abzuschlagen und Altputzreste sind fachgerecht zu entsorgen. Betongrate sind zu entfernen. Freigelegte Flächen mit Stahlbesen oder geeigneten Verfahren von Putzresten und haftungsmindernden Stoffen restlos säubern.
Menge: 20,000 m²

**04.6 Untergrundvorbehandlung - Ausgleichsputz bis 10 mm**
Um die Dämmplatten vollflächig auf den zu dämmenden massiven Wandflächen verkleben zu können, sind Putzfehlstellen bzw. Mauerwerks- und Putzunebenheiten in Kleinstflächen mittels Kalkzementputz auszugleichen.
Bei aufgebrachten Putzausgleichsschichten sind die Trocknungszeiten nach DIN V 18550 einzuhalten.

Putzkategorie : CS II
Mittlere Dicke  : 5 bis 10 mm
Menge: 50,000 m²

**04.7 Untergrundvorbehandlung - Tapeten entfernen**
Menge: 300,000 m²

**04.8 Untergrundvorbehandlung - Anstrich entfernen**
Menge: 300,000 m²

**04.9 Innendämmung von Fensterleibungen 50 mm**
*** Bezugsbeschreibung
Innendämmung von Außenwänden im Leibungsbereich von Fenstern, Fenster seitlich und unter dem Sturz.
Die Dämmplatten bestehend aus Calciumsilkat-Hydraten mit Allgemeiner bauaufsichtlicher Zulassung liefern und entsprechend den Herstellervorschriften mit System-Kleber vollflächig auf dem trag- und klebefähigen Untergrund plan eben im Kammbettverfahren anbringen. Stoß- und Lagerfugen werden nicht verklebt. Der Systemkleber wird mit einer Traufel mit 10er Zahnung auf die Dämmplattenoberfläche aufgekämmt. Platten werden mit leichtem Druck an der Wand bzw. Fensterleibung eingeschwommen. Fehlstellen in der Dämmstoffebene sind unter Beachtung der Herstellerhinweise mit Füllmörtel fachgerecht anzuarbeiten.

Wärmeleitfähigkeit : λ = 0,042 [W/(m·K)]
Plattendicke : 50 mm
  zweilagig aus 20+30 mm als
  Leibungsdämmplatte oder
  aus einer Wandplatte geschnitten
  nach Wahl des Auftragnehmers
Druckfestigkeit i.M. : mind. 200 kPa
Baustoffklasse  : A1 nach DIN EN 13501-1
Eigenschaften : Diffusionsoffen und kapillaraktiv
Leibungstiefe : ca. 28 bis 30 cm
Brüstungshöhe : ca. 95 cm
Höhe Fenster : 1,30 und 2,00 m
Breite Fenster : 1,00 und 2,30 m
Menge: 230,000 m

**04.10 Innendämmung von Fensterleibungen 60 mm**
*** wie Position 04.9
Plattendicke : 60 mm
  zweilagig 30+30 mm als
  Leibungsdämmplatte oder
  aus einer Wandplatte geschnitten
  nach Wahl des Auftragnehmers
Menge: 430,000 m

**04.11 Innendämmung von Fensterleibungen 70 mm**
*** wie Position 04.9
Plattendicke : 70 mm
  zweilagig 40+30 mm als
  Leibungsdämmplatte oder
  aus einer Wandplatte geschnitten
  nach Wahl des Auftragnehmers
Menge: 150,000 m

**04.12 Fuge auffüllen**
Die Fensterkonstruktion aus den 1920er Jahren ist mit einer umlaufenden Betonnase ausgebildet. Zwischen der Wandleibung und dem Fensterblendrahmen entsteht eine Fuge von 20x30 mm bis 35 x 35 mm, welche mit einem Klotz/Streifen aus der Calciumsilikatplatte aufzufüllen ist
Menge: 800,000 m

**04.13 Beischleifen**
Beischleifen der Dämmplatten in den Fensterleibungen zur Minimierung bzw. Egalisierung von Unebenheiten im Untergrund und dadurch entstandenen Überzähnen. Die geschliffene Oberfläche muss vor Auftrag der Armierungsmasse mittels feinem Haarbesen abgekehrt werden. Der Schleifstaub ist fachgerecht zu sammeln und gemäß den gesetzlichen Bestimmungen zu entsorgen.

Leibungstiefe ca. 280 mm +/- 20 mm
Menge: 240,000 m²

**04.14 Eckschutzwinkel**
Kantenschutz an Außenecke aus geeignetem Gewebeeckwinkel (für z.B. Wärmedämm-Verbundsysteme) fachgerecht einbauen. Gewebewinkel mit Leichtmörtel auf die Mineraldämmplatten aufsetzen. Armierungsgewebe über den Gewebeeckwinkel legen und einbetten.
Menge: 830,000 m

**04.15 Anschlüsse an Fensterrahmen / Türen**
Elastische Entkopplung und zugleich luftdichter Abschluss zwischen der Dämmung und Fensterrahmen / Türen und Durchdringungen mittels geeignetem Putzleistenprofil
Menge: 800,000 m

**04.16 Filzen**
Armierungsputz, bestehend aus Leichtmörtel, nach Herstellerangaben vollflächig in einer mittleren Schichtdicke von 5 mm mittels 10er Zahntraufel auftragen. Alkalibeständiges Armierungsgewebe 4 x 4 mm (Flächengewicht ca. 160 g/m²) eindrücken und in das obere Drittel der Armierungsschicht einarbeiten. Oberfläche glatt abziehen.
Leibungstiefe ca. 280 mm +/- 20 mm

Verbrauch:
Armieren : Leichtmörtel ca. 3,5 kg/m²
  bei 5 mm Schichtdicke
Gewebe : Armierungsgewebe ca. 1,1 m²/m²
  Überlappung ca. 10 cm
Menge: 800,000 m

**04.17 Anstrich Silikatfarbe**
Anstrich mittels einer Innensilikatfarbe als Zwischen- und Schlussbeschichtung auf vor genanntem Innenputz. Der Untergrund muss sauber, tragfähig und trocken sein.  Innensilikatfarbe gleichmäßig mit Deckenbürste, Rolle oder Airless, auftragen.

Nassabriebklasse : 2 - matt, scheuerbeständig
Farbton : weiß
Leibungstiefe ca. 280 mm +/- 20 mm
Menge: 800,000 m

### Titel 05 Türen

**05.1 Stahlzargen beschichten, Außenmaß 37 cm**
*** Bezugsbeschreibung
Bauseits vorgrundierte Stahlzargen als Umfassungszargen reinigen, grundieren und je eine Zwischen- und eine Schlussbeschichtung auf Alkydharz-Basis auftragen

Farbton : Dunkelgrau Anthrazit
  nach Bemusterung Bauherr
Glanzgrand : Seidenmatt
Abmessungen Tür :
Breite : 105 cm
Höhe : 215 cm
Tiefe :  37 cm
Menge: 50,000 St

**05.2 Stahlzargen beschichten, Außenmaß 27 cm**
*** wie Position 05.1
Abmessungen Tür :
Breite : 105 cm
Höhe : 215 cm
Tiefe :  27 cm
Menge: 80,000 St

**05.3 Stahlzargen beschichten, Außenmaß 16 cm**
*** wie Position 05.1
Abmessungen Tür :
Breite : 105 cm
Höhe : 215 cm
Tiefe :  16 cm
Menge: 50,000 St

**05.4 Stahlzargen beschichten, Eckzarge**
*** wie Position 05.1
als Eckzarge

Abmessungen Tür :
Breite : 86 bis 105 cm
Höhe : 200 bis 215 cm
Schenkellänke : bis 8 x 8 cm cm
Menge: 5,000 St

**05.5 Stahltürblätter beschichten**
Bauseits vorgrundierte Stahltürblätter reinigen, grundieren und je eine Zwischen- und eine Schlussbeschichtung auftragen,

Farbton : nach Bemusterung Bauherr
Glanzgrand : Seidenmatt
Größe Türblatt : bis 1,00 x 2,10 m
Menge: 6,000 Stk

**05.6 Holztüren Untergrundvorbehandlung**
Alte Holztüren mit Holzzargen mit Anstrich innen Untergrundvorbehandlung: Anstrich auf Trag- und Haftfähigkeit prüfen. Nicht tragfähige Anstrichteile entfernen. Flächen gründlich anschleifen und säubern, mit Grundierung vorstreichen.

Abmessungen Tür :
Breite : 80 bis 100 cm
Höhe : 196 bis 215 cm
Tiefe  :  ca. 12 bis 20 cm
Menge: 40,000 St

**05.7 Beispachteln der Schadstellen**
Beispachteln der Schadstellen in alten Holztürblättern und Holzzargen mit Lackspachtel
Anteil der Schadstellen: 20 %
Menge: 40,000 St

**05.8 Holztüren lackieren**
Alte Holztüren mit Holzzargen mit Anstrich innen
Zwischen- und Schlusslackierung auf Acrylharz-Basis

Eigenschaften : seidenmatt
  wasserbasiert
  PU-verstärkt
  strapazier- und reinigungsfähig
  emissions- und schadstoffarm
  entspricht EN 71-3 Sicherheit von
  Spielzeug
Farbton : weiß
Abmessungen Tür :
Breite : 80 bis 100 cm
Höhe : 196 bis 215 cm
Tiefe  :  ca. 12 bis 20 cm
Menge: 40,000 St

### Titel 06 Lackierarbeiten innen Holzbauteile

*Hinweis: Sockelleisten*

**06.1 Holzsockel Untergrundvorbehandlung**
vorhandene lackierte Holzsockelleisten - Untergrund auf Eignung, Trag- sowie Haftfähigkeit prüfen. Nicht tragfähige Anstrichteile entfernen. Flächen gründlich anschleifen und säubern.

Profil  : 20/100 mm
Menge: 230,000 m

**06.2 Beispachteln der Schadstellen**
Beispachteln der Schadstellen bis zu 15 % der Sockellänge
Menge: 230,000 m

**06.3 Holzsockelleiste Untergrund reinigen**
Untergrund reinigen und für nachfolgend beschriebenen Anstrich anschleifen, aufrauhen, Verunreinigungen,
Trennmittelrückstände oder mehlende Schichten mechanisch entfernen und abfegen.
Menge: 230,000 m

**06.4 Neue Holzsockelleisten Untergrundvorbehandlung**
Neue Holzsockelleisten, Querschnitt B/H 20/100 mm, rechteckig, Untergrund auf Eignung, Trag- sowie Haftfähigkeit prüfen. Fläche säubern und grundieren
Menge: 600,000 m

**06.5 Holzsockelleisten lackieren**
*** Bezugsbeschreibung
Holzsockelleisten  Querschnitt B/H 20/100 mm, rechteckig, mit Kunstharzlack lackieren.Zwischenanstrich mit Vorlack als Haftvermittler, Farbton abgestimmt auf den Schlussanstrich und Schlussanstrich mt Kunstharzlack

Eigenschaften : seidenmatt
  wasserbasiert
  sehr lichtbeständig
  mechanisch und chemisch hoch
  belastbar
  entspricht EN 71-3 Sicherheit von
  Spielzeug
  chemikalienbeständig
  desinfektionsmittelbeständig
Farbe : Dunkelgrau nach Bemusterung Bauherr
Menge: 830,000 m

**06.6 Leistung wie vorgenannte Position, jedoch: Ausführung Kleinstlängen Türöffnungen**
*** wie Position 06.5
Ausführung in Kleinstlängen bis ca. 15 cm.
Ausführung im Bereich von Türöffnungen.
Menge: 155,000 St

**06.7 Leistung wie vorgenannte Position, jedoch: Ausführung Viertelstab**
*** wie Position 06.5
Ausführung im Bereich der Bodenkanäle Außenwand als Viertelstab
Menge: 375,000 m

*Hinweis: Holzhandlauf*

**06.8 Holzhandlauf Untergrundvorbehandlung**
vorhandenen lackierten Holzhandlauf-Untergrund auf Eignung, Trag- sowie Haftfähigkeit prüfen. Nicht tragfähige Anstrichteile entfernen. Flächen gründlich anschleifen und säubern.

Profil Handlauf: historisch, Omega
Menge: 120,000 m

**06.9 Beispachteln der Schadstellen**
Beispachteln der Schadstellen bis zu 15 % der Handlauflänge
Menge: 120,000 m

**06.10 Holzhandlauf Untergrund reinigen**
Untergrund reinigen und für nachfolgend beschriebenen Anstrich anschleifen, aufrauhen, Verunreinigungen,
Trennmittelrückstände oder mehlende Schichten mechanisch entfernen und abfegen.

Profil Handlauf: historisch, Omega
Menge: 120,000 m

**06.11 Holzhandlauf lackieren**
Holzhandlauf mit Kunstharzlack lackieren,
Zwischenanstrich mit Vorlack als Haftvermittler, Farbton abgestimmt auf den Schlussanstrich und Schlussanstrich mt Kunstharzlack

Eigenschaften : seidenmatt
  wasserbasiert
  sehr lichtbeständig
  mechanisch und chemisch hoch
  belastbar
  entspricht EN 71-3 Sicherheit von
  Spielzeug
  chemikalienbeständig
  desinfektionsmittelbeständig
Farbe : Dunkelgrau nach Bemusterung Bauherr
Menge: 120,000 m

### Titel 07 Lackierarbeiten innen Heizkörper

**07.1 Untergrundvorbehandlung Gliederheizkörper**
*** Bezugsbeschreibung
Heizkörper mit Altanstrich, Anstrich auf Eignung, Trag- und Haftfähigkeit prüfen. Nicht tragfähige Anstrichteile entfernen und Schadstellen entrosten (Oberflächenvorbereitungsgrad St 2). Flächen gründlich anschleifen und säubern. Schadstellen grundieren.

Typ : gußeiserne Gliederheizkörper glatt
Abmessungen:
Breite : 600 bis 800 mm
Höhe : 600 bis 760 mm
Tiefe : 160 bis 190 mm
Menge: 125,000 St

**07.2 Untergrundvorbehandlung Gliederheizkörper**
*** wie Position 07.1
Typ : gußeiserne Gliederheizkörper glatt
Abmessungen:
Breite : 800 bis 1.000 mm
Höhe : 1.000 bis 1.200 mm
Tiefe : 160 bis 190 mm
Menge: 5,000 St

**07.3 Untergrundvorbehandlung Flachheizkörper**
*** wie Position 07.1
Typ : Flachheizkörper
Abmessungen:
Breite : 600 bis 800 mm
Höhe : 600 mm
Tiefe : 110 mm
Menge: 50,000 St

**07.4 Heizkörper lackieren, Gliederheizkörper**
*** Bezugsbeschreibung
Zwischenanstrich mit Haftvermittler,
Schlussanstrich mit Heizkörperlack

Eigenschaften : glänzend
  wasserbasiert
  hitzebeständig bis +180 °C
  entspricht EN 71-3 Sicherheit von
  Spielzeug
Farbton : weiß
Typ : gußeiserne Gliederheizkörper glatt
Abmessungen:
Breite : 600 bis 800 mm
Höhe : 600 bis 760 mm
Tiefe : 160 bis 190 mm
Menge: 125,000 St

**07.5 Heizkörper lackieren, Gliederheizkörper**
*** wie Position 07.4
Typ : gußeiserne Gliederheizkörper glatt
Abmessungen:
Breite : 800 bis 1.000 mm
Höhe : 1.000 bis 1.200 mm
Tiefe : 160 bis 190 mm
Menge: 5,000 St

**07.6 Heizkörper lackieren, Flachheizkörper**
*** wie Position 07.4
Typ : Flachheizkörper
Abmessungen:
Breite : 600 bis 800 mm
Höhe : 600 mm
Tiefe : 110 mm
Menge: 50,000 St

**07.7 Heizkörperrohre mit Altanstrich, Untergrundvorbehandlung**
Anstrich auf Eignung, Trag- und Haftfähigkeit prüfen. Nicht tragfähige Anstrichteile entfernen und Schadstellen entrosten (Oberflächenvorbereitungsgrad St 2). Flächen gründlich anschleifen und säubern. Schadstellen grundieren.

Bauteil : Heizkörperrohre
Menge: 700,000 m

**07.8 Heizkörperrohre mit Altanstrich**
Zwischenanstrich mit Haftvermittler,
Schlussanstrich mit Heizkörperlack

Eigenschaften : glänzend
  wasserbasiert
  hitzebeständig bis +180 °C
  entspricht EN 71-3 Sicherheit von
  Spielzeug
Farbton : weiß
Menge: 700,000 m

### Titel 08 Versiegelung

**08.1 Versiegelung**
Versiegelung in Ecken und an Anschlüssen wie Türrahmen mit dauerelastischen Dichtstoff auf Acrylat-Basis in Kartuschen
Menge: 4800,000 m

### Titel 09 Stundenlohnarbeiten

**09.1 Facharbeiterstunden**
Facharbeiterstunden

Die Abrechnung erfolgt nach §15 VOB/B
Menge: 30,000 Std

**09.2 Bauhelferstunden**
Bauhelferstunden

Die Abrechnung erfolgt nach §15 VOB/B
Menge: 10,000 Std
